# Tornillo nylon de Jombar Termoplásticos. - de Jombar

- Propiedad del archivo: CONSTRUNARIO
- Formato: FIEBDC-3/2012
- Programa: Construnario Versión 3.51
- Fecha de los precios: 07/07/2016
- Divisa: EUR

**ATTODIN933M1070** u Tornillo nylon de Jombar Termoplásticos. - de Jombar
- Juego de 4. - Precio a consultar.
