# Calzo elastómero de Jombar Termoplásticos. - de Jombar

- Propiedad del archivo: CONSTRUNARIO
- Formato: FIEBDC-3/2012
- Programa: Construnario Versión 3.51
- Fecha de los precios: 07/07/2016
- Divisa: EUR

**ATELAS116008010** u Calzo elastómero de Jombar Termoplásticos. - de Jombar
- Calzo elastómero 160x160x10 mm - Precio a consultar.
