# Varilla roscada nylon de Jombar Termoplásticos. M16 - 200 mm - de Jombar

- Propiedad del archivo: CONSTRUNARIO
- Formato: FIEBDC-3/2012
- Programa: Construnario Versión 3.51
- Fecha de los precios: 07/07/2016
- Divisa: EUR

**ATVRNYM16BL0200** u Varilla roscada nylon de Jombar Termoplásticos. M16 - 200 mm - de Jombar
Varilla roscada nylon M16 - 200 mm
