# Embellecedor telescópico de Jombar Termoplásticos. - de Jombar

- Propiedad del archivo: CONSTRUNARIO
- Formato: FIEBDC-3/2012
- Programa: Construnario Versión 3.51
- Fecha de los precios: 07/07/2016
- Divisa: EUR

**ATEMBE117517510** u Embellecedor telescópico de Jombar Termoplásticos. - de Jombar
Embellecedor compuesto por una base y una pieza interior ajustable en altura para colocar rodeando y protegiendo el conjunto de calzos-niveladores. Se ajusta con dos tornillos situados en caras opuestas. Es la pieza de elección si se desea proteger el conjunto si tiene de 100 a 200 mm, o junto con bases de embellecedor para usar como tramo final superior del embellecedor. Esta pieza no está sometida a ninguna carga.
