# Calzo CPE de Jombar Termoplásticos. Medidas: 160x80x10 mm - de Jombar

- Propiedad del archivo: CONSTRUNARIO
- Formato: FIEBDC-3/2012
- Programa: Construnario Versión 3.51
- Fecha de los precios: 07/07/2016
- Divisa: EUR

**ATCPE0116008010** u Calzo CPE de Jombar Termoplásticos. Medidas: 160x80x10 mm - de Jombar
Calzo CPE de Jombar Termoplásticos. Medidas: 160x80x10 mm Peso en gramos: 598 Resistencia a la compresión: >100 MPa Carga máxima: >1000 Kg/cm2. Precio a consultar. Para situar sobre el calzo de cierre y entre las piezas de acople a IPNs.
