# Arandela nylon para varilla roscada M16 de Jombar Termoplásticos - de Jombar

- Propiedad del archivo: CONSTRUNARIO
- Formato: FIEBDC-3/2012
- Programa: Construnario Versión 3.51
- Fecha de los precios: 07/07/2016
- Divisa: EUR

**ATARAN0000NYM16** u Arandela nylon para varilla roscada M16 de Jombar Termoplásticos - de Jombar
- Precio a consultar.
