# Varilla roscada nylon M16 de Jombar Termoplásticos - de Jombar

- Propiedad del archivo: CONSTRUNARIO
- Formato: FIEBDC-3/2012
- Programa: Construnario Versión 3.51
- Fecha de los precios: 07/07/2016
- Divisa: EUR

**ATVRNYM16BL1000** u Varilla roscada nylon M16 de Jombar Termoplásticos - de Jombar
- Varilla roscada nylon M16 1000 mm.
