# Calzo base con roscas para varilla de sujeción - de Jombar

- Propiedad del archivo: CONSTRUNARIO
- Formato: FIEBDC-3/2012
- Programa: Construnario Versión 3.51
- Fecha de los precios: 18/11/2019
- Divisa: EUR

**ATBASER16016020** u Calzo base con roscas para varilla de sujeción - de Jombar
Calzo base con roscas para varilla de sujeción de Jombar Termoplásticos. Medidas: 160x160x20 mm Peso en gramos: 481 Resistencia a la compresión: >100 MPa Carga máxima: >1000 Kg/cm2. Precio a consultar. Cuando no es necesario usar una BASE 01, esta es la pieza de anclaje inferior para aplicaciones con calzos articulados con varillas roscadas. Es exactamente igual que un calzo CPE de las mismas dimensiones, salvo que presenta un juego de cuatro roscas pasadas.
