# Calzo-tapa cierre Atlas CPE de Jombar Termoplásticos. - de Jombar

- Propiedad del archivo: CONSTRUNARIO
- Formato: FIEBDC-3/2012
- Programa: Construnario Versión 3.51
- Fecha de los precios: 07/07/2016
- Divisa: EUR

**ATTAPA116016030** u Calzo-tapa cierre Atlas CPE de Jombar Termoplásticos. - de Jombar
Calzo-tapa cierre Atlas CPE de Jombar Termoplásticos. Medidas: 160x160x30 mm Peso en gramos: Resistencia a la compresión: >100 MPa Carga máxima: >1000 Kg/cm2. Precio a consultar. Tapa de cierre que sirve para sujetar mediante tuercas las varillas roscadas que se enroscan en la base o en un calzo base, de manera que el conjunto de calzos quede fijado. También sirve de base para el calzo de acople a IPNs o las piezas de acople a IPNs, según la elección. La tuercas se alojan dentro de los rebajes quedando la varilla y las propias tuercas protegidas de la carga.
