# Calzo-acople IPN 140 CPE de Jombar Termoplásticos - de Jombar

- Propiedad del archivo: CONSTRUNARIO
- Formato: FIEBDC-3/2012
- Programa: Construnario Versión 3.51
- Fecha de los precios: 07/07/2016
- Divisa: EUR

**ATACPO116016050** u Calzo-acople IPN 140 CPE de Jombar Termoplásticos - de Jombar
Calzo-acople IPN 140 CPE de Jombar Termoplásticos Medidas: 160x160x50 mm Peso en gramos: Resistencia a la compresión: >100 MPa Carga máxima: >1000 Kg/cm2. Precio a consultar. La finalidad de esta pieza es dar soporte y sujeción a vigas con perfil IPN, UPN, CPN o simplemente rectangulares con una anchura en su base inferior a 80 mm. Es la elección para realizar una sujeción fuerte. Permite albergar en su hueco medio un calzo CPE o de elastómero de 180x80x10 mm. A su vez, sirve de anclaje para las piezas de sujeción.
