# Calzo nivelador Atlas CPO de Jombar Termoplásticos. - de Jombar

- Propiedad del archivo: CONSTRUNARIO
- Formato: FIEBDC-3/2012
- Programa: Construnario Versión 3.51
- Fecha de los precios: 07/07/2016
- Divisa: EUR

**ATCPP0116016010** u Calzo nivelador Atlas CPO de Jombar Termoplásticos. - de Jombar
Calzo nivelador Atlas CPO de Jombar Termoplásticos. Medidas: 160x160x10 mm. Antideslizante Peso en gramos: 275,5 Resistencia a la compresión: >142,64 MPa Carga máxima: >1455 Kg/cm2. Precio a consultar
