# Calzo nivelador Atlas CPO de Jombar Termoplásticos. - de Jombar

- Propiedad del archivo: CONSTRUNARIO
- Formato: FIEBDC-3/2012
- Programa: Construnario Versión 3.51
- Fecha de los precios: 07/07/2016
- Divisa: EUR

**ATCPP0116016005** u Calzo nivelador Atlas CPO de Jombar Termoplásticos. - de Jombar
Calzo nivelador Atlas CPO de Jombar Termoplásticos. Medidas: 160x160x5 mm. Antideslizante Peso en gramos: 153,8 Resistencia a la compresión: >164,8 MPa Carga máxima: >1680 Kg/cm2. Precio a consultar
