# Calzo nivelador Atlas CPE de Jombar Termoplásticos. Medidas: 160x160x50 mm - de Jombar

- Propiedad del archivo: CONSTRUNARIO
- Formato: FIEBDC-3/2012
- Programa: Construnario Versión 3.51
- Fecha de los precios: 18/11/2019
- Divisa: EUR

**ATCPE0116016050** u Calzo nivelador Atlas CPE de Jombar Termoplásticos. Medidas: 160x160x50 mm - de Jombar
Calzo nivelador Atlas CPE de Jombar Termoplásticos. Medidas: 160x160x50 mm Peso en gramos: 1220 Resistencia a la compresión: >100 MPa Carga máxima: >1000 Kg/cm2. Precio a consultar. Producto mecanizado. Acabado deslizante. Está indicado en todas las aplicaciones donde existan posibilidades de movimientos sísmicos leves o medios. Dispone de cuatro taladros pasados para la articulación con las varillas roscadas que se sujetan a la base y a la pieza de cierre.
