# Base Atlas tipo 01 de Jombar Termoplásticos - de Jombar

- Propiedad del archivo: CONSTRUNARIO
- Formato: FIEBDC-3/2012
- Programa: Construnario Versión 3.51
- Fecha de los precios: 07/07/2016
- Divisa: EUR

**ATBASA150050030** u Base Atlas tipo 01 de Jombar Termoplásticos - de Jombar
Base Atlas tipo 01 de Jombar Termoplásticos Medidas: 500x500x30 mm. 3 juegos de 4 roscas. Apilable Fabricado en composite de polietileno. - Precio a consultar
