# Base Atlas tipo 01 de Jombar Termoplásticos. - de Jombar

- Propiedad del archivo: CONSTRUNARIO
- Formato: FIEBDC-3/2012
- Programa: Construnario Versión 3.51
- Fecha de los precios: 07/07/2016
- Divisa: EUR

**ATBAS0150050030** u Base Atlas tipo 01 de Jombar Termoplásticos. - de Jombar
Base Atlas tipo 01 de Jombar Termoplásticos. Medidas: 500x500x30 mm Fabricado en composite de polietileno. Peso: 7192 gramos - Precio a consultar
