# Calzo nivelador de alta resistencia a la compresión - de Jombar

- Propiedad del archivo: CONSTRUNARIO
- Formato: FIEBDC-3/2012
- Programa: Construnario Versión 3.51
- Fecha de los precios: 25/04/2019
- Divisa: EUR

**CP16016010_B** u Calzo nivelador de alta resistencia a la compresión - de Jombar
Precio: 89.16
Calzo nivelador de alta resistencia a la compresión de Jombar Termoplásticos. Medidas: 100x100 mm. Espesor 10 mm Material: composite a base polipropileno. Color: negro. Peso: 275,5 Caja de 75 unidades Producto utilizado para nivelar y calzar placas, pilares, vigas, paredes o cualquier elemento prefabricado o, simplemente, muy pesado. Con relieve para evitar desplazamientos de las placas y gran adherencia. Gran resistencia a la compresión. Más de 1,3Tm/cm2.
