# Separador plástico para hormigón Montis con base - de Jombar

- Propiedad del archivo: CONSTRUNARIO
- Formato: FIEBDC-3/2012
- Programa: Construnario Versión 3.51
- Fecha de los precios: 25/04/2019
- Divisa: EUR

**M015B** u Separador plástico para hormigón Montis con base - de Jombar
Precio: 210.60
Separador plástico para hormigón Montis con base de Jombar Termoplásticos. Dimensiones: 15 mm Material: polipropileno. Color: gris. Varillas: 5-12 Peso: 5,9 Saco de 3.000 unidades. Separador universal para hormigón de uso horizontal, especialmente indicado para usar con red electrosoldada, evitando que el hierro toque en el suelo y quede de este modo cubierto.
