# Separador universal reforzado para hormigón Pilar de Jombar Termoplásticos. Recubrimiento: 25 mm - de Jombar

- Propiedad del archivo: CONSTRUNARIO
- Formato: FIEBDC-3/2012
- Programa: Construnario Versión 3.51
- Fecha de los precios: 18/11/2019
- Divisa: EUR

**PIL025** u Separador universal reforzado para hormigón Pilar de Jombar Termoplásticos. Recubrimiento: 25 mm - de Jombar
Precio: 114.25
Separador universal reforzado para hormigón Pilar de Jombar Termoplásticos. Recubrimiento: 25 mm Material: polipropileno. Color: gris. Varillas: 5/12 Peso: 5,4 Separador universal reforzado de uso horizontal, especialmente indicado para usar con red electro-soldada, evitando que el hierro toque en el suelo y quede de este modo cubierto.
