# Sistema para la protección de anclajes con pletina Quadrans - de Jombar

- Propiedad del archivo: CONSTRUNARIO
- Formato: FIEBDC-3/2012
- Programa: Construnario Versión 3.51
- Fecha de los precios: 25/04/2019
- Divisa: EUR

**ENP025** u Sistema para la protección de anclajes con pletina Quadrans - de Jombar
Precio: 3995.20
Sistema para la protección de anclajes con pletina Quadrans de Jombar Termopláticos. Tm carga: 2,5 Material: polipropileno. Peso: 29,5 Color: gris. Puede ser fabricado en otros colores bajo pedido. Dispositivo para encastrar asideros en elementos prefabricados de hormigón. Compuesto por una tapa y una cazoleta de perfil semicircular y frontal cuadrado, que sirve para incrustar en su interior los hierros o pletinas de anclaje para transporte. Permite un ahorro ostensible en mano de obra y consigue un perfecto acabado del producto prefabricado.
