# Sistema para la protección de anclajes con bulón Sphaera - de Jombar

- Propiedad del archivo: CONSTRUNARIO
- Formato: FIEBDC-3/2012
- Programa: Construnario Versión 3.51
- Fecha de los precios: 25/04/2019
- Divisa: EUR

**SPH100** u Sistema para la protección de anclajes con bulón Sphaera - de Jombar
Precio: 3221.40
Sistema para la protección de anclajes con bulón Sphaera de Jombar Termoplásticos. Tm carga: 10-7,5 Material: polipropileno. Peso: 71,3 Color: gris. Puede ser fabricado en otros colores bajo pedido. Dispositivo para encastrar asideros en elementos prefabricados de hormigón. Compuesto por una tapa y una cazoleta de forma redonda que sirve para incrustar en su interior los hierros o bulones redondos de transporte. Permite un ahorro ostensible en mano de obra y consigue un perfecto acaba-do del producto prefabricado.
