# Separador plástico redondo de uso horizontal Rotundus - de Jombar

- Propiedad del archivo: CONSTRUNARIO
- Formato: FIEBDC-3/2012
- Programa: Construnario Versión 3.51
- Fecha de los precios: 25/04/2019
- Divisa: EUR

**ROT040** u Separador plástico redondo de uso horizontal Rotundus - de Jombar
Precio: 50.00
Separador plástico redondo de uso horizontal Rotundus de Jombar Termoplásticos. Recubrimiento: 40 mm Material: polipropileno. Color: gris. Separador redondo de uso horizontal que garantiza una óptima estabilidad y distribución de las cargas. Se presenta en un formato de 10 aros de diferente tamaño desenlazables para ser distribuidos por la superficie de la mesa de fabricación de las placas, pilares o muros prefabricados. El tamaño de sus aros permite una buena sujeción de las redes electro-soldadas y armaduras de todo tipo.
