# Separador plástico para hormigón tipo rueda o flor Floris - de Jombar

- Propiedad del archivo: CONSTRUNARIO
- Formato: FIEBDC-3/2012
- Programa: Construnario Versión 3.51
- Fecha de los precios: 25/04/2019
- Divisa: EUR

**RF050** u Separador plástico para hormigón tipo rueda o flor Floris - de Jombar
Precio: 69.70
Separador plástico para hormigón tipo rueda o flor Floris de Jombar Termoplásticos. Estándar. Recubrimiento: 50 mm Material: polipropileno. Color: gris. Varillas: 4/20 Peso: 22,8 gramos Separador/distanciador vertical (puede ser usado también horizontalmente). Fácil colocación de las varillas en su interior. Dotado de aletas, garantiza una elevada superficie de apoyo. Las pinzas internas aseguran una óptima sujeción del hierro redondo.
