# Separador plástico tipo rueda para hormigón Temonis - de Jombar

- Propiedad del archivo: CONSTRUNARIO
- Formato: FIEBDC-3/2012
- Programa: Construnario Versión 3.51
- Fecha de los precios: 25/04/2019
- Divisa: EUR

**RS035** u Separador plástico tipo rueda para hormigón Temonis - de Jombar
Precio: 49.50
Separador plástico tipo rueda para hormigón Temonis de Jombar Termoplásticos. Estándar. Recubrimiento: 35 mm Material: polipropileno. Color: gris. Varillas: 4/10. Peso: 8,5 gramos Separador/distanciador vertical (puede ser usado también horizontalmente). Permite una fácil colocación de las varillas en su interior. Ofrece un perfecto enganche de varillas en su centro.
