# Separador plástico reforzado para forjados in situ Iugum - de Jombar

- Propiedad del archivo: CONSTRUNARIO
- Formato: FIEBDC-3/2012
- Programa: Construnario Versión 3.51
- Fecha de los precios: 25/04/2019
- Divisa: EUR

**IU035** u Separador plástico reforzado para forjados in situ Iugum - de Jombar
Precio: 1361.00
Separador plástico reforzado para forjados in situ Iugum de Jombar Termoplástics. Altura: 35 mm Material: Polipropileno. Color: gris. Peso: 30/35 gramos. Dimensiones: 35 mm de altura. * Existe la posibilidad de fabricación en otras medidas bajo pedido. Descripción: separador exclusivo reforzado para forjados in situ con posibilidades de sujeción de hasta 5 varillas de distinto diámetro. Ofrece la posibilidad de realizar múltiples combinaciones de varillas, según las normativas a aplicar.
