# Separador plástico para para forjados in situ Ianitor - de Jombar

- Propiedad del archivo: CONSTRUNARIO
- Formato: FIEBDC-3/2012
- Programa: Construnario Versión 3.51
- Fecha de los precios: 25/04/2019
- Divisa: EUR

**SB4002** u Separador plástico para para forjados in situ Ianitor - de Jombar
Precio: 1340.00
Separador plástico para para forjados in situ Ianitor de Jombar Termoplástics. Tipo 2 Material: polipropileno. Color: gris. Dimensiones: 40 mm de altura. Peso: 10,8 gramos. Separador para forjados in situ con posibilidades de sujeción de varillas de diferente diámetro. Ofrece la posibilidad de realizar múltiples combinaciones de varillas, según las normativas a aplicar.
