# Separador plástico de uso horizontal para hormigón Serpentis - de Jombar

- Propiedad del archivo: CONSTRUNARIO
- Formato: FIEBDC-3/2012
- Programa: Construnario Versión 3.51
- Fecha de los precios: 25/04/2019
- Divisa: EUR

**TEX040** u Separador plástico de uso horizontal para hormigón Serpentis - de Jombar
Precio: 1974.70
Separador plástico de uso horizontal para hormigón Serpentisde Jombar Termoplásticos. Recubrimiento: 40 mm Material: polipropileno. Color: gris. Dimensiones: 50 cm de largo. Recubrimiento: 40 mm Peso: 66,2 Descripción: separador de uso horizontal enlazable. Garantiza la mayor estabilidad y una óptima distribu-ción de las cargas. Especialmente indicado para redes electro-soldadas y armaduras de todo tipo. Sirve de base para el separador para doble mallazo (producto Jombar denominado "VESPERTILIO"). Material: polipropileno. Color: gris. Dimensiones: 50 cm de largo.
