# Separador plástico para la realización del doble mallazo - de Jombar

- Propiedad del archivo: CONSTRUNARIO
- Formato: FIEBDC-3/2012
- Programa: Construnario Versión 3.51
- Fecha de los precios: 25/04/2019
- Divisa: EUR

**VE060** u Separador plástico para la realización del doble mallazo - de Jombar
Precio: 1612.24
Separador plástico para la realización del doble mallazo Vespertilio de Jombar Termoplásticos. Altura 60 mm Material: polipropileno. Color: gris. Altura segunda malla: 60 mm Peso: 76,7 Separador para la realización del doble mallazo, utilizado conjuntamente con el producto exclusivo Jombar, denominado "tira separadora serpentis". Con sus enganches superiores se logra una sujeción perfecta y un ahorro en mano de obra muy considerable, quedando las armaduras completamente fijadas.
