# Separador tipo parrilla para hormigón Quadratus - de Jombar

- Propiedad del archivo: CONSTRUNARIO
- Formato: FIEBDC-3/2012
- Programa: Construnario Versión 3.51
- Fecha de los precios: 25/04/2019
- Divisa: EUR

**P025** u Separador tipo parrilla para hormigón Quadratus - de Jombar
Precio: 29.65
Separador tipo parrilla para hormigón Quadratus de Jombar Termoplásticos. Altura 25 mm Material: polipropileno. Color: gris. Dimensiones: 205x100 mm. Peso: 26,3 Unidades/saco: 250 Separador de uso horizontal. Garantiza gran estabilidad y óptima distribución de las cargas. Especialmente indicado para redes electro-soldadas y armaduras ligeras. .
