# Separador universal terminado en punta para hormigón Pyramidis - de Jombar

- Propiedad del archivo: CONSTRUNARIO
- Formato: FIEBDC-3/2012
- Programa: Construnario Versión 3.51
- Fecha de los precios: 25/04/2019
- Divisa: EUR

**PY025ESP** u Separador universal terminado en punta para hormigón Pyramidis - de Jombar
Precio: 141.75
Separador universal terminado en punta para hormigón Pyramidisde Jombar Termoplásticos. Altura 25. Varillas: 6-8 mm Material: polipropileno. Color: gris. Varillas: 6-8mm Peso: 2,6 Saco de 2.500 unidades. Separador universal terminado en punta, perfectamente ajustable al punto de cruce de las redes electro-soldadas (mallazo).
