# Separador universal con gancho superior para hormigón Uncus - de Jombar

- Propiedad del archivo: CONSTRUNARIO
- Formato: FIEBDC-3/2012
- Programa: Construnario Versión 3.51
- Fecha de los precios: 25/04/2019
- Divisa: EUR

**UN035** u Separador universal con gancho superior para hormigón Uncus - de Jombar
Precio: 103.60
Separador universal con gancho superior para hormigón Uncus de Jombar Termoplásticos. Dimensiones: 35 mm Material: polipropileno. Color: gris. Varillas: 10-20 mm Peso: 9,3 Saco de 2.000 unidades. Separador universal con gancho superior que aporta una perfecta sujeción de las varillas de diverso diámetro.
