# Separador plástico para forjados in situ Pontis - de Jombar

- Propiedad del archivo: CONSTRUNARIO
- Formato: FIEBDC-3/2012
- Programa: Construnario Versión 3.51
- Fecha de los precios: 25/04/2019
- Divisa: EUR

**PT040** u Separador plástico para forjados in situ Pontis - de Jombar
Precio: 139.00
Separador plástico para forjados in situ Pontis de Jombar Termplásticos. Altura: 40 mm Material: polipropileno. Color: gris. Varillas: 5-12 Peso: 7,4 Saco de 2.000 unidades. Separador especial para forjados in situ. Sirve de apoyo intermedio para varillas de varios diámetros. Sustituye al separador tradicional con esa misma forma pero de hormigón.
