# Separador plástico para forjados in situ Pontis - de Jombar

- Propiedad del archivo: CONSTRUNARIO
- Formato: FIEBDC-3/2012
- Programa: Construnario Versión 3.51
- Fecha de los precios: 18/11/2019
- Divisa: EUR

**PT020** u Separador plástico para forjados in situ Pontis - de Jombar
Precio: 69.60
Separador plástico para forjados in situ Pontis de Jombar Termplásticos. Altura: 20 mm Material: polipropileno. Color: gris. Varillas: 5-12 Peso: 4,3 Saco de 3.000 unidades. Separador especial para forjados in situ. Sirve de apoyo intermedio para varillas de varios diámetros. Sustituye al separador tradicional con esa misma forma pero de hormigón.
