# Separador plástico para hormigón Montis de Jombar Termoplásticos. - de Jombar

- Propiedad del archivo: CONSTRUNARIO
- Formato: FIEBDC-3/2012
- Programa: Construnario Versión 3.51
- Fecha de los precios: 25/04/2019
- Divisa: EUR

**M025** u Separador plástico para hormigón Montis de Jombar Termoplásticos. - de Jombar
Precio: 76.00
Separador plástico para hormigón Montis de Jombar Termoplásticos. Dimensiones:25 mm Material: polipropileno. Color: gris. Varillas: 5-12 Peso: 4,8 Saco de 2.500 unidades. Separador universal de uso horizontal, especialmente indicado para usar con red electro-soldada, evitando que el hierro toque en el suelo y quede de este modo cubierto.
