# Calzo base Atlas CPO de Jombar Termoplásticos. - de Jombar

- Propiedad del archivo: CONSTRUNARIO
- Formato: FIEBDC-3/2012
- Programa: Construnario Versión 3.51
- Fecha de los precios: 07/07/2016
- Divisa: EUR

**ATCPP0110010020** u Calzo base Atlas CPO de Jombar Termoplásticos. - de Jombar
Calzo base Atlas CPO de Jombar Termoplásticos. Medidas: 100x100x20mm Peso en gramos: 215 Resistencia a la compresión: >130 MPa Carga máxima: >1310 Kg/cm2. Precio a consultar Calzos fabricados en composite a base de polipropileno y componentes cerámicos. Acabado anti-deslizante
