# Cuña para barandilla de cristal de Jombar Termoplásticos. - de Jombar

- Propiedad del archivo: CONSTRUNARIO
- Formato: FIEBDC-3/2012
- Programa: Construnario Versión 3.51
- Fecha de los precios: 25/04/2019
- Divisa: EUR

**1004S** u Cuña para barandilla de cristal de Jombar Termoplásticos. - de Jombar
Precio: 34.47
Cuña para barandilla de cristal de Jombar Termoplásticos. Altura: 0-4 mm. Unidades por caja: 100 Altura: 0-4 mm Color: negro Unidades por caja: 100 Cuña especial de plástico que permite sujetar eficazmente el vidrio al perfil de metal de la barandilla reduciendo considerablemente el riesgo de rotura del cristal. Material: composite a base poli-propileno. Dimensiones: 60x60 mm con dos tipos de alturas, 0-4 mm y 4-8 mm.
