# Cuña básica para nivelación de Jombar Termoplásticos. - de Jombar

- Propiedad del archivo: CONSTRUNARIO
- Formato: FIEBDC-3/2012
- Programa: Construnario Versión 3.51
- Fecha de los precios: 25/04/2019
- Divisa: EUR

**CHOSNEG20** u Cuña básica para nivelación de Jombar Termoplásticos. - de Jombar
Precio: 9.90
Cuña básica para nivelación de Jombar Termoplásticos. Altura: 0-4 y 4-8 mm. Color: negro Dimensiones: 60x60 Altura: 0-4 y 4-8 mm. Color: negro. Bolsa de 20 u. Material: composite a base polipropileno. Cuñas de plástico en diversos colores para nivelar muebles, mesas, puertas, etc. Son la forma más sencilla de evitar las incómodas mesas cojas, sujetar una puerta para evitar portazos por corrientes de aire o, simplemente, calzar para nivelar cualquier elemento doméstico o industrial de peso no elevado.
