# Cuña para nivelación Cuneus Minor de Jombar Termoplásticos. Medidas: 60x37 mm. Altura 20 mm - de Jombar

- Propiedad del archivo: CONSTRUNARIO
- Formato: FIEBDC-3/2012
- Programa: Construnario Versión 3.51
- Fecha de los precios: 18/11/2019
- Divisa: EUR

**CUN603720** u Cuña para nivelación Cuneus Minor de Jombar Termoplásticos. Medidas: 60x37 mm. Altura 20 mm - de Jombar
Precio: 98.65
Cuña para nivelación Cuneus Minor de Jombar Termoplásticos. Medidas: 60x37 mm. Altura 20 mm Medidas: 60x37 mm Altura 20 mm. Caja de 750 unidades. Unidades palet: 37.500 Peso: 19,4 Cuñas de plástico de diferentes tamaños que sirven para nivelar multitud de objetos y también encajar con las de gran tamaño para los pilares. Ofrecen una gran resistencia y, debido a su fabricación en plástico muy resistente, pueden volverse a utilizar en muchas ocasiones.
