# Cuña para nivelación Cuneus Minor de Jombar Termoplásticos. - de Jombar

- Propiedad del archivo: CONSTRUNARIO
- Formato: FIEBDC-3/2012
- Programa: Construnario Versión 3.51
- Fecha de los precios: 25/04/2019
- Divisa: EUR

**CUN603730** u Cuña para nivelación Cuneus Minor de Jombar Termoplásticos. - de Jombar
Precio: 109.64
Cuña para nivelación Cuneus Minor de Jombar Termoplásticos. Medidas: 60x37 mm. Altura 30 mm Medidas: 60x37 mm Altura 30 mm. Caja de 500 unidades. Unidades palet: 25.000 Peso: 25,8 Cuñas de plástico de diferentes tamaños que sirven para nivelar multitud de objetos y también encajar con las de gran tamaño para los pilares. Ofrecen una gran resistencia y, debido a su fabricación en plástico muy resistente, pueden volverse a utilizar en muchas ocasiones.
