# Cuña Cuneus Magnus para nivelación de Jombar Termoplásticos. - de Jombar

- Propiedad del archivo: CONSTRUNARIO
- Formato: FIEBDC-3/2012
- Programa: Construnario Versión 3.51
- Fecha de los precios: 25/04/2019
- Divisa: EUR

**CUN2706580** u Cuña Cuneus Magnus para nivelación de Jombar Termoplásticos. - de Jombar
Precio: 133.76
Cuña Cuneus Magnus para nivelación de Jombar Termoplásticos. Medidas: 270x65 mm. Altura 80 mm Material: polipropileno. Medidas: 270x65 mm Altura 80 mm. Color: gris Cuña de plástico de gran tamaños que sirve para realizar la óptima y nivelada colocación de los pilares en los cimientos. Ofrecen una gran resistencia y, debido a su fabricación en plástico muy resistente, pueden volverse a utilizar en muchas ocasiones.
