# Cuña para nivelación Cuneus Minor de Jombar Termoplásticos. - de Jombar

- Propiedad del archivo: CONSTRUNARIO
- Formato: FIEBDC-3/2012
- Programa: Construnario Versión 3.51
- Fecha de los precios: 18/11/2019
- Divisa: EUR

**CUN603710** u Cuña para nivelación Cuneus Minor de Jombar Termoplásticos. - de Jombar
Precio: 71.22
Cuña para nivelación Cuneus Minor de Jombar Termoplásticos. Medidas: 60x37 mm. Altura 10 mm Medidas: 60x37 mm Altura 10 mm. Caja de 1.000 unidades. Unidades palet: 50.000 Peso: 10,8 Cuñas de plástico de diferentes tamaños que sirven para nivelar multitud de objetos y también encajar con las de gran tamaño para los pilares. Ofrecen una gran resistencia y, debido a su fabricación en plástico muy resistente, pueden volverse a utilizar en muchas ocasiones.
