# Pala instaladora de calzos de Jombar Termoplásticos. - de Jombar

- Propiedad del archivo: CONSTRUNARIO
- Formato: FIEBDC-3/2012
- Programa: Construnario Versión 3.51
- Fecha de los precios: 25/04/2019
- Divisa: EUR

**0010150VF** u Pala instaladora de calzos de Jombar Termoplásticos. - de Jombar
Precio: 22.00
Pala instaladora de calzos de Jombar Termoplásticos. Color: verde fosforecente Color: verde fosforecente Peso: 135 gramos Herramienta tipo pala para la colocación de calzos y tiras de tres calzos para acristalamiento. Diseñada ergonómicamente para facilitar el trabajo y realizada en material altamente resistente. La pala instaladora JOMBAR es una herramienta para toda la vida. Se fabrican dos modelos fosforescentes para facilitar la localización simplemente apagando la luz del lugar o taller de trabajo.
