# Big Box surtido de tiras de tres calzos de Jombar Termosplásticos - de Jombar

- Propiedad del archivo: CONSTRUNARIO
- Formato: FIEBDC-3/2012
- Programa: Construnario Versión 3.51
- Fecha de los precios: 25/04/2019
- Divisa: EUR

**0090026** u Big Box surtido de tiras de tres calzos de Jombar Termosplásticos - de Jombar
Precio: 62.63
Big Box surtido de tiras de tres calzos de Jombar Termosplásticos Ancho: 26 mm Ancho: 26 mm Unidades caja: 450 Contenido: - 50 tiras de tres calzos de 26x1 mm. - 50 tiras de tres calzos de 26x2 mm. - 100 tiras de tres calzos de 26x3 mm. - 50 tiras de tres calzos de 26x4 mm. - 100 tiras de tres calzos de 26x5. - 50 tiras de tres calzos de 26x6 mm. - 50 tiras de tres calzos de 26x8 mm.
