# Pala instaladora de calzos deJombar Termoplásticos. Color: rojo - de Jombar

- Propiedad del archivo: CONSTRUNARIO
- Formato: FIEBDC-3/2012
- Programa: Construnario Versión 3.51
- Fecha de los precios: 25/04/2019
- Divisa: EUR

**0010150R** u Pala instaladora de calzos deJombar Termoplásticos. Color: rojo - de Jombar
Precio: 18.50
Pala instaladora de calzos deJombar Termoplásticos. Color: rojo Color: rojo Peso: 128 gramos Herramienta tipo pala para la colocación de calzos y tiras de tres calzos para acristalamiento. Diseñada ergonómicamente para facilitar el trabajo y realizada en material altamente resistente. La pala instaladora JOMBAR es una herramienta para toda la vida. Se fabrican dos modelos fosforescentes para facilitar la localización simplemente apagando la luz del lugar o taller de trabajo.
