# Big Box surtido de tiras de tres calzos de Jombar Termoplásticos - de Jombar

- Propiedad del archivo: CONSTRUNARIO
- Formato: FIEBDC-3/2012
- Programa: Construnario Versión 3.51
- Fecha de los precios: 25/04/2019
- Divisa: EUR

**0090024** u Big Box surtido de tiras de tres calzos de Jombar Termoplásticos - de Jombar
Precio: 58.32
Big Box surtido de tiras de tres calzos de Jombar Termoplásticos Ancho: 24 mm Ancho: 24 mm Unidades caja: 450 Contenido: - 50 tiras de tres calzos de 24x1 mm. - 50 tiras de tres calzos de of 24x2 mm. - 100 tiras de tres calzos de of 24x3 mm. - 50 tiras de tres calzos de 24x4 mm. - 100 tiras de tres calzos de 24x5. - 50 3-tiras de tres calzos de 24x6 mm. - 50 tiras de tres calzos de 24x8 mm.
