# Big Box surtido de calzos simples de Jombar Termoplásticos - de Jombar

- Propiedad del archivo: CONSTRUNARIO
- Formato: FIEBDC-3/2012
- Programa: Construnario Versión 3.51
- Fecha de los precios: 25/04/2019
- Divisa: EUR

**0090018** u Big Box surtido de calzos simples de Jombar Termoplásticos - de Jombar
Precio: 125.90
Contenido: - 500 calzos simples de 7 mm. - 500 calzos simples de 6 mm. - 500 calzos simples de 5 mm. - 500 calzos simples de 4 mm. - 500 calzos simples de 3 mm.
