# Tira de tres calzos partibles para acristalar - de Jombar

- Propiedad del archivo: CONSTRUNARIO
- Formato: FIEBDC-3/2012
- Programa: Construnario Versión 3.51
- Fecha de los precios: 25/04/2019
- Divisa: EUR

**0050004** u Tira de tres calzos partibles para acristalar - de Jombar
Precio: 77.28
Tira de tres calzos partibles para acristalar de Jombar Termoplásticos. Medidas: 20x4. Color: verde Material: polietileno de alta densidad 100% de síntesis, no reciclado. Medidas: 20x4. Color: verde. Caja de 1500 unidades. Peso: 6,1 gramos. Descripción: tira de 3 calzos partibles antideslizantes de plástico que permite evitar el contacto directo entre el vidrio y el metal o PVC de la puerta o ventana. Reduce considerablemente el riesgo de rotura del cristal y actúa como interruptor del puente térmico, mejorando el efecto aislante del cerramiento, especialmente cuando se trata de doble o triple cristal con cámara. Su especial diseño ofrece múltiples posibilidades de uso, desde una utilización completa de la tira, hasta la individualización de los tres calzos que la componen, pasando por la realización de múltiples combinaciones de formas entre los calzos sin necesidad de independizarlos.
