# Calzo simple para acristalamiento de Jombar Termoplásticos. - de Jombar

- Propiedad del archivo: CONSTRUNARIO
- Formato: FIEBDC-3/2012
- Programa: Construnario Versión 3.51
- Fecha de los precios: 25/04/2019
- Divisa: EUR

**0030003** u Calzo simple para acristalamiento de Jombar Termoplásticos. - de Jombar
Precio: 152.21
Calzo simple para acristalamiento de Jombar Termoplásticos. Medidas: 18x3. Color, blanco Material: polietileno, resina pura de origen, no reciclado. Medidas: 18X3 Unidades/caja: 8000 (subcajas de 1000) Color: blanco Peso: 1,7 gramos Calzo especial de plástico que permite evitar el contacto directo entre el vidrio y el metal de la puerta o ventana que reduce considerablemente el riesgo de rotura del cristal y que actúa como interruptor del puente térmico, mejorando el efecto aislante del cerramiento, especialmente cuando se trata de doble o triple cristal con cámara.
