# Edificio industrial desmontable, gama Modubat de Locabri

- Propiedad del archivo: CONSTRUNARIO
- Formato: FIEBDC-3/2012
- Programa: Construnario Versión 3.50
- Fecha de los precios: 19/11/2019
- Divisa: EUR

**C2201LOC_8** u Edificio industrial desmontable, gama Modubat de Locabri
Edificio industrial desmontable, gama Modubat de Locabri Anchura de 15 a 30 metros Altura en la parte inferior de la pendiente de 3 a 5 metros Modulable por tramo de 5 metros Disponible en alquiler a partir de 36 meses o en venta Modubat combina las ventajas de una construcción tradicional hecha a medida con las ventajas de los edificios desmontables para alquiler de larga duración o compra.
