# Plato magnético rectangular de imán permanente, de Selter

- Propiedad del archivo: CONSTRUNARIO
- Formato: FIEBDC-3/2012
- Programa: Construnario Versión 3.50
- Fecha de los precios: 19/11/2019
- Divisa: EUR

**C0209SEL_01** u Plato magnético rectangular de imán permanente, de Selter.
NOR-POL Paso polar de 6-5 (6 mm de hierro y 5 de latón). Adecuado para toda clase de piezas, desde 2 mm de espesor hasta las más grandes. Fuerza de atracción: 100 N / cm². FI-POL Paso polar más fino: 6-1,5-2-1,5 (6 mm de hierro, 1,5 de latón, 2 de hierro y 1,5 de latón). Tiene más fuerza de sujeción para piezas pequeñas o de poco espesor (menos de 3 mm), para piezas más grandes tienen un rendimiento similar a los de Nor-Pol. Fuerza de atracción: 80 N / cm². MAX-POL Indicados para trabajos en fresadoras. De construcción más robusta y con más fuerza magnética, estos platos están indicados para trabajos en fresadoras. Su paso polar de 8-5 (8 mm de hierro y 5 de latón) es adecuado para toda clase de piezas, desde 5 mm de espesor hasta las más grandes. Fuerza de atracción: 120 N / cm². POL EXTRAFINO Adecuados para piezas muy pequeñas o de poco espesor en rectificadoras o máquinas de electro-erosión. Fuerza de atracción: 80 N / cm². Completamente estancos a refrigerantes y aceites, pueden trabajar sumergidos. El eje de imantación no sobresale del plato y está adaptado para una llave Allen, suministrada con el plato.
