# Plato magnético circular de imán permanente, de Selter

- Propiedad del archivo: CONSTRUNARIO
- Formato: FIEBDC-3/2012
- Programa: Construnario Versión 3.50
- Fecha de los precios: 19/11/2019
- Divisa: EUR

**C0209SEL_02** u Plato magnético circular de imán permanente, de Selter.
FI-POL Paso polar fino: 6-1,5-2-1,5 (6 mm de hierro, 1,5 de latón, 2 de hierro y 1,5 de latón). Adecuado para piezas pequeñas o de poco espesor (menos de 5 mm). Los platos de Ø100 y Ø130 tienen 4 mm de hierro en lugar de 6. MAX-POL Paso polar de 8-5 (8 mm de hierro y 5 de latón). De mayor fuerza magnética que el Fi-Pol es adecuado para toda clase de piezas, desde 5 mm de espesor hasta las más grandes. POLO RADIAL Carcasa de acero Paso polar: Radial Fuerza de atracción: 14 daN / cm² Dispersión del campo magnético: 10 mm de altura Desgaste límite de la placa superior: Ø 130 mm - 3 mm De Ø 150 Ø 500 mm - 7 mm Recorrido de la palanca: MAG-DESMAG-MAG 180º
